# Conjunto LG Cassette H-Inverter Trifásico, modelo UT49H, de 13.400 W en frío y 15.500 W en calor, A/A

- Propiedad del archivo: CONSTRUNARIO
- Formato: FIEBDC-3/2012
- Programa: Construnario Versión 1.9
- Fecha de los precios: 16/06/2014
- Divisa: EUR

**UT49H** Conjunto LG Cassette H-Inverter Trifásico, modelo UT49H, de 13.400 W en frío y 15.500 W en calor, A/A.
Conjunto de LG, modelo UT49H, tipo cassette 4 vías bomba de calor High inverter trifásico. Ud. Interior: UT48H.NM1. Ud. Exterior: UU49WH.U31. EER/COP: 3.23/3.81 (A/A). Con refrigerante R-410A, de 13,4 kW de potencia frigorífica nominal y 15,5 kW de potencia calorífica nominal. Consumo nominal en frío, 4.150 W, y en calor 4.070 W. Caudal de aire máximo unidad interior, 1.920 m3/h. Caudal de aire máximo unidad exterior, 3.300x2 m3/h. Dimensiones unidad interior, sin panel: 288x840x840 mm, panel: 25x950x950 mm; unidad exterior, 1.380x950x330 mm. Peso, 28 kg unidad interior + 5 kg panel y 103 Kg unidad exterior. Nivel sonoro ud. interior de 47/45/42 dBA a 1,5 m y ud. exterior 51/53 dBA a 1 m. Protección oro anticorrosión en la unidad exterior. Control por dos sensores, cambio y arranque automático. Líneas frigoríficas de 3/8" para líquido y 5/8" para gas. Distancias de interconexión de 75 m de longitud total y 30 m de desnivel. Incluye control remoto por cable.
