# Conjunto LG Cassette Inverter Trifásico, modelo UT37, de 10.000 W en frío y 11.000 W en calor, A/A

- Propiedad del archivo: CONSTRUNARIO
- Formato: FIEBDC-3/2012
- Programa: Construnario Versión 1.9
- Fecha de los precios: 17/06/2014
- Divisa: EUR

**UT37** Conjunto LG Cassette Inverter Trifásico, modelo UT37, de 10.000 W en frío y 11.000 W en calor, A/A
Conjunto de LG, modelo UT37, tipo cassette 4 vías bomba de calor inverter trifásico. Ud. Interior: UT37.NN2. Ud. Exterior: UU37W.UO2. EER/COP: 3.55/3.56 SEER/SCOP: 5,41/3,81 (A/A). Con refrigerante R-410A, de 10,0 kW de potencia frigorífica nominal y 11,0 kW de potencia calorífica nominal. Consumo nominal en frío, 2.820 W, y en calor 3.090 W. Caudal de aire máximo unidad interior, 1.440 m3/h. Caudal de aire máximo unidad exterior, 2.700X2 m3/h. Dimensiones unidad interior, sin panel: 246x840x840 mm, panel: 25x950x950 mm; unidad exterior, 1.170x950x330 mm. Peso, 22,3 kg unidad interior + 5 kg panel y 81 Kg unidad exterior. Nivel sonoro ud. interior de 43/40/37 dBA a 1,5 m y ud. exterior 53/54 dBA a 1 m. Protección oro anticorrosión en la unidad exterior. Control por dos sensores, cambio y arranque automático. Líneas frigoríficas de 3/8" para líquido y 5/8" para gas. Distancias de interconexión de 50 m de longitud total y 30 m de desnivel. Incluye control remoto por cable.
