# Unidad exterior LG Multi V IV Bomba de calor, modelo ARUN220LTE4, de 61,6 KW en frío y 69,3 KW en calor

- Propiedad del archivo: CONSTRUNARIO
- Formato: FIEBDC-3/2012
- Programa: Construnario Versión 1.9
- Fecha de los precios: 21/10/2013
- Divisa: EUR

**ARUN220LTE4** Unidad exterior LG Multi V IV Bomba de calor, modelo ARUN220LTE4, de 61,6 KW en frío y 69,3 KW en calor
Unidad exterior para sistema MULTI V IV Bomba de Calor de volumen de refrigerante variable, marca LG, modelo ARUN220LTE4 (ARUN100LTE4+ARUN120LTE4), con refrigerante R-410A, de capacidad frigorífica nominal 61,6 kW y capacidad calorífica nominal 69,3 kW. Conectable a 35 (44) unidades interiores. Dimensiones, (920 x 1.680 x 760)x2 mm; peso 208 + 208 Kg; límites de funcionamiento en refrigeración de -10 ºC a 43 ºC TBS, y en calefacción de -25 ºC a 18 ºC TBH. Caudal de aire máximo ventiladores axiales, 12.600x2 m3/h. Presión sonora, medida a 1 m de distancia de la unidad, 62 dB(A). Batería con protección oro anticorrosión.
