# Unidad exterior LG Multi V IV Recuperacion de calor, modelo ARUB100LTE4, de 28 KW en frío y 31,5 KW en calor

- Propiedad del archivo: CONSTRUNARIO
- Formato: FIEBDC-3/2012
- Programa: Construnario Versión 1.9
- Fecha de los precios: 22/10/2013
- Divisa: EUR

**ARUB100LTE4** Unidad exterior LG Multi V IV Recuperacion de calor, modelo ARUB100LTE4, de 28 KW en frío y 31,5 KW en calor
Unidad exterior para sistema MULTI V IV Recuperación de Calor de volumen de refrigerante variable, marca LG, modelo ARUB100LTE4, con refrigerante R-410A, de capacidad frigorífica nominal 28,0 kW y capacidad calorífica nominal 31,5 kW. Conectable a 16 (25) unidades interiores. Dimensiones, 920 x 1.680 x 760 mm; peso 208 Kg; límites de funcionamiento en refrigeración de -10 ºC a 43 ºC TBS, y en calefacción de -25 ºC a 18 ºC TBH. Caudal de aire máximo ventiladores axiales, 12.600 m3/h. Presión sonora, medida a 1 m de distancia de la unidad, 59 dB(A). Batería con protección oro anticorrosión.
