# Unidad interior Multi V de LG Conducto de alta presion, modelo ARNU28GBGA2, de 8.2 KW en frío y 9.2 KW en calor

- Propiedad del archivo: CONSTRUNARIO
- Formato: FIEBDC-3/2012
- Programa: Construnario Versión 1.9
- Fecha de los precios: 10/06/2013
- Divisa: EUR

**ARNU28GBHA2** Unidad interior Multi V de LG Conducto de alta presion, modelo ARNU28GBGA2, de 8.2 KW en frío y 9.2 KW en calor
Unidad interior para sistema Multi V de volumen de refrigerante variable, marca LG, tipo conducto alta presión modelo ARNU28GBGA2, bomba de calor, de potencia frigorífica nominal 8,2 kW y potencia calorífica nominal 9,2 kW. Caudal de aire de 1.554/1.446/1.308 m3/h y nivel sonoro de 42/41/40 dB(A) a 1,5 m. Presión estática regulable de 5 a 16 mmca. Dimensiones de la unidad interior, 1.182 x 450 x 298 mm; peso, 38 Kg. Bomba de condensados incorporada. Control del caudal y de la presión estática desde el control remoto por cable.
