# Unidad interior Multi V de LG Suelo sin envolvente, modelo ARNU12GCEU2, de 3.6 KW en frío y 4 KW en calor

- Propiedad del archivo: CONSTRUNARIO
- Formato: FIEBDC-3/2012
- Programa: Construnario Versión 1.9
- Fecha de los precios: 11/06/2013
- Divisa: EUR

**ARNU12GCEU2** Unidad interior Multi V de LG Suelo sin envolvente, modelo ARNU12GCEU2, de 3.6 KW en frío y 4 KW en calor
Unidad interior para sistema Multi V de volumen de refrigerante variable, marca LG, tipo suelo sin envolvente modelo ARNU12GCEU2, bomba de calor, de potencia frigorífica nominal 3,6 kW y potencia calorífica nominal 4 kW. Caudal de aire de 630/570/510 m3/h y nivel sonoro de 37/35/33 dBA a 1,5 m. Dimensiones de la unidad interior, 978 x 639 x 190 mm; peso, 20 Kg.
