# Interruptor diferencial tipo AC, 2P, 25A, 30mA

- Propiedad del archivo: CONSTRUNARIO
- Formato: FIEBDC-3/2012
- Programa: Construnario Versión 2.11
- Fecha de los precios: 25/05/2015
- Divisa: EUR

**CDC225M** u Interruptor diferencial tipo AC, 2P, 25A, 30mA
Hager Interruptor diferencial tipo AC, 2P, 25A, 30mA Tensión de empleo: -Bipolares: 230 V. -Tetrapolares: 400 V. Protegidos contra desconexiones intempestivas. Certificados por AENOR según la norma UNE-EN 61008-1. Accesoriables. Tipo AC: Para corrientes diferenciales alternas.
