# Caja empotrable Golf serie VU, 3 filas, 36M, con puerta transparente

- Propiedad del archivo: CONSTRUNARIO
- Formato: FIEBDC-3/2012
- Programa: Construnario Versión 2.11
- Fecha de los precios: 29/05/2015
- Divisa: EUR

**VU36ET** u Caja empotrable Golf serie VU, 3 filas, 36M, con puerta transparente
Hager Caja empotrable Golf serie VU, 3 filas, 36M, con puerta transparente Puertas opacas y transparentes en chapa de acero. Fijables a derecha o izquierda de la tapa. Apertura a 180º. Suministradas con regletas de conexión rápida Quick Connect. Grado de protección según IEC60529: IP30, IK07. Color blanco RAL 9010. Aislamiento clase II. Tapa precintable con tornillo 90º. Para aparamenta de hasta 63A. Prueba de hilo incandescente según 650ºC, según UNE60695-2-1, para pared convencional y 850ºC para pared hueca (caso ICT). Certificados: -VDE según DIN VDE 0603. Certificado AENOR según UNE EN 60439-3. Cajas ICT e ICP suministradas con kit de fijación para pared hueca. Registros de ICT suministrados sin accesorios.
