# Ángulo exterior en acero, para canal BRS 65x170

- Propiedad del archivo: CONSTRUNARIO
- Formato: FIEBDC-3/2012
- Programa: Construnario Versión 2.11
- Fecha de los precios: 25/05/2015
- Divisa: EUR

**BRS651703VERZ** u Ángulo exterior en acero, para canal BRS 65x170
HAGER Ángulo exterior en acero, para HAGER Canales BRS 65x170 Suministro: canal con base perforada. Tapa pedir por separado. Film protector. Longitud: 2m. Material: canal, tapa y piezas de forma en acero cincado. Índice de protección: IP40, IK07
