# Unidad exterior LG modelo HM071M.U42 Monofásico Therma V Monoblock. Capacidad Calefacción 7 kW Refrigeración 7 kW

- Propiedad del archivo: CONSTRUNARIO
- Formato: FIEBDC-3/2012
- Programa: Construnario Versión 1.9
- Fecha de los precios: 13/06/2014
- Divisa: EUR

**HM071M.U42** Unidad exterior LG modelo HM071M.U42 Monofásico Therma V Monoblock. Capacidad Calefacción 7 kW Refrigeración 7 kW
Conjunto compacto Therma V Monoblock inverter monofásica de LG, modelo HM071M.U42, de 7 kW de capacidad nominal. Caudal de aire máximo, 3.600 m3/h. Dimensiones, 1.380x950x330 mm. Peso, 131 Kg. Nivel sonoro de 54 dBA a 1 m. Caudal de agua mínimo 15 l/min, altura manométrica máxima de 7 mca. Protección oro anticorrosión.
