# Interruptor automático 2P 25A C 6kA

- Propiedad del archivo: CONSTRUNARIO
- Formato: FIEBDC-3/2012
- Programa: Construnario Versión 3.51
- Fecha de los precios: 16/02/2015
- Divisa: EUR

**eBG-2-25C** u Interruptor automático 2P 25A C 6kA
· Interruptores automáticos de 2 polos. Curva C · Intensidad nominal: 6, 10, 16, 20, 25, 32 y 40A · Poder de corte: 6kA (6.000A) · Norma UNE EN 60898-1
