# Aisl. poliuretano + CC + Acabado cerámico

- Propiedad del archivo: CONSTRUNARIO
- Formato: FIEBDC-3/2012
- Programa: Construnario Versión 3.51
- Fecha de los precios: 10/03/2015
- Divisa: EUR
- Código: ipur (02/06/2020)

**C1502IPU-242101** m2 Aisl. poliuretano + CC + Acabado cerámico (09/02/2015)
Solado de baldosas cerámicas con mortero de cemento como material de agarre, compuesto por: 1 - Aislamiento térmico de Plancha rígida de PUR/PIR Conductividad: 0.023 W/mK Densidad media:30 kg/m³ Espesor medio:55 mm Reacción al fuego:Euroclase E Contenido en Celda Cerrada:>90% Conformidad de los sistemas con la Norma:UNE 92120-1 Conformidad de la aplicación con la Norma:UNE 92120-2 Medición según Norma:UNE 92310 2 - Acabado Solado de baldosas cerámicas de gres rústico, 4/0/-/-, de 30x30 cm, 8 €/m², recibidas con mortero de cemento M-5 de 3 cm de espesor y rejuntadas con lechada de cemento blanco, L, BL-V 22,5, para junta mínima (entre 1,5 y 3 mm), coloreada con la misma tonalidad de las piezas.

| Código | Ud | Descripción | Rendimiento | Precio | Importe |
|---|---|---|---|---|---|
| POLIPRIG55 | m2 | Plancha rígida de poliuretano, densidad media 30 kg/m³, e=55 mm. (material; 09/02/2015) | 1.050 | 375 | 393.75 |
| MTC-mor010c | m3 | Mortero de cemento CEM II/B-P 32, 5 N tipo M-5 (material) | 0.130 | 11530 | 1498.90 |
| MTC-bcr01030 | m2 | Baldosa cerámica de gres rústico 30x30 (material) | 1.050 | 800 | 840.00 |
| MTC-cem040a | kg | Cemento blanco BL-22, 5 X (material) | 1.000 | 14 | 14.00 |
| MTC-lec010b | m3 | Lechada de cemento blanco (material) | 0.001 | 15700 | 15.70 |
| MOC-030 | h | Oficial primera (mano de obra; 14/09/2017) | 0.270 | 1918 | 517.86 |
| MOC-070 | h | Peón ordinario (mano de obra; 14/09/2017) | 0.137 | 1630 | 223.31 |
| MOC-031 | h | Oficial 1ª aplicador de productos aislantes (mano de obra; 14/09/2017) | 0.050 | 1724 | 86.20 |
| MOC-066 | h | Ayudante aplicador de productos aislantes (mano de obra) | 0.050 | 1613 | 80.65 |
| %2 | % | Medios auxiliares (05/03/2015) | 2 % | 3670.37 | 73.41 |
| %3 | % | Costes indirectos (02/03/2015) | 3 % | 3743.78 | 112.31 |
|  |  | Costes directos |  |  | 3856.09 |

## Recursos

**POLIPRIG55** m2 Plancha rígida de poliuretano, densidad media 30 kg/m³, e=55 mm
Aislamiento térmico de Plancha rígida de PUR/PIR Conductividad: 0.023 W/mK Densidad media:30 kg/m³ Espesor medio:55 mm Reacción al fuego:Euroclase E Contenido en Celda Cerrada:>90% Conformidad de los sistemas con la Norma:UNE 92120-1 Conformidad de la aplicación con la Norma:UNE 92120-2 Medición según Norma:UNE 92310

**MTC-mor010c** m3 Mortero de cemento CEM II/B-P 32, 5 N tipo M-5
Mortero de cemento CEM II/B-P 32,5 N tipo M-5, confeccionado en obra con 250 kg/m³ de cemento y una proporción en volumen 1/6

**MTC-bcr01030** m2 Baldosa cerámica de gres rústico 30x30
Baldosa cerámica de gres rústico 4/0/-/-, 30x30 cm, según UNE-EN 14411

**MTC-cem040a** kg Cemento blanco BL-22, 5 X
Cemento blanco BL-22,5 X, para pavimentación, en sacos, según UNE 80305
