# Lector de temperatura portátil 1524

- Propiedad del archivo: CONSTRUNARIO
- Formato: FIEBDC-3/2012
- Programa: Construnario Versión 3.30
- Fecha de los precios: 09/10/2015
- Divisa: EUR

**1524** u Lector de temperatura portátil 1524
Mide, genera gráficos y registra tres tipos de sensores con una sola herramienta. - Alta precisión: PRTs: ± 0,011 °C; Termopares: ± 0,24 °C; Termistores: ± 0,002 °C - Una sencilla interfaz de usuario para leer las tendencias con rapidez - Conectores inteligentes para cargar la información de las sondas de forma automática - Calibración trazable como estándar. -versiones de CAL con calibración acreditada
