# infraSchwank D 40U D GN - de Kromschroeder

- Propiedad del archivo: CONSTRUNARIO
- Formato: FIEBDC-3/2012
- Programa: Construnario Versión 3.51
- Fecha de los precios: 31/05/2017
- Divisa: EUR

**148071** u infraSchwank D 40U D GN - de Kromschroeder
infraSchwank D 40 U D, tubo radiante a GLP. - Dimensiones [mm]: A=445; B=9237; C=9682; D=291. - Se compone de [unidad de tubos x longitud en mm]: 3 x 3050. - Propano / G 31, [Hi,n = 12,87 kWh/kg]: Potencia nominal [kW]: 39.0. Consumo de gas [kg/h]: 3.03. - Peso [kg]: 130. - Diámetro del conducto de evacuación [mm]: 100. - Consumo eléctrico [W]: 104. - Protección eléctrica: IP 20. - Conexión de gas [hembra]: R¾“. - Alimentación eléctrica [V]: 230 V / 50 Hz ~. - Encendido y control: Electrodos de encendido e ionización, operación mediante control de quemador automático. - Identificación CE: CE-0085BO0037.
