# VT4503, Unitermo, modelo de calefacción, monofásico - de Kromschroeder

- Propiedad del archivo: CONSTRUNARIO
- Formato: FIEBDC-3/2012
- Programa: Construnario Versión 3.51
- Fecha de los precios: 31/05/2017
- Divisa: EUR

**144053** u VT4503, Unitermo, modelo de calefacción, monofásico - de Kromschroeder
VT4503, Unitermo, modelo de calefacción, monofásico. - Caudal aire HS [m3/h]: 3450. - Potencia HS [kW]: 40,4. - Caudal aire LS [m3/h]: 2875. - Potencia LS [kW]: 35,9. - Caudal agua [m3/h]: 0,48. - Agua ?P [kPa]: 5,2. - Nivel de ruido [dB]: 50.
