# VT6632, Unitermo, modelo de calefacción, monofásico - de Kromschroeder

- Propiedad del archivo: CONSTRUNARIO
- Formato: FIEBDC-3/2012
- Programa: Construnario Versión 3.51
- Fecha de los precios: 31/05/2017
- Divisa: EUR

**144121** u VT6632, Unitermo, modelo de calefacción, monofásico - de Kromschroeder
VT6632, Unitermo, modelo de calefacción, monofásico. - Caudal aire HS [m3/h]: 7920. - Potencia HS [kW]: 60,6. - Caudal aire LS [m3/h]: 6600. - Potencia LS [kW]: 54,6. - Caudal agua [m3/h]: 0,72. - Agua ?P [kPa]: 5,6. - Nivel de ruido [dB]: 51.
