# AF/Armaflex® - aislamiento tuberías de hierro/acero 15 mm, exterior

- Propiedad del archivo: CONSTRUNARIO
- Formato: FIEBDC-3/2012
- Programa: Construnario Versión 3.51
- Fecha de los precios: 10/01/2017
- Divisa: EUR
- Código: armacell-ibe (07/03/2022)

**C1601ARM-321303** m AF/Armaflex® - aislamiento tuberías de hierro/acero 15 mm, exterior
Suministro y montaje de aislamiento térmico flexible de célula cerrada para tuberías de acero de diámetro exterior 15 mm a base de coquilla de espuma elastomérica flexible (FEF) AF/Armaflex®, con protección antimicrobiana Microban® incorporada y declaración ambiental de producto tipo III (EPD), factor de resistencia a la difusión del vapor de agua (µ) '= 10.000, conductividad térmica (lambda) 10ºC '= 0,034 W/(m·K), clasificación al fuego CL-s3,d0, de espesor 45 mmsegún RITE, incluso pegado de uniones, parte proporcional de elementos singulares y accesorios para su correcta instalación( ref. AF-6-015 + AF-13MM) o similar

| Código | Ud | Descripción | Rendimiento |
|---|---|---|---|
| AF-6-015 | m | AF/Armaflex AF-6 coquilla, Ø 15 mm (material) | 1.000 |
| AF-13MM | m2 | AF/Armaflex plancha en hoja, esp. aislamiento 13 mm (material) | 1.000 |
| ADH52010E | u | Armaflex 520 adhesivo 1 l. (material) | 0.390 |
| %AUX0.82 | % | Medios auxiliares | 0 % |
| MOC-019 | h | Oficial 1ª construcción (mano de obra) | 2.939 |

## Recursos

**AF-6-015** m AF/Armaflex AF-6 coquilla, Ø 15 mm
Coquilla AF/Armaflex AF-6, de Armacell. Ø 15 mm. Espesor de aislamiento 32 mm, longitud 2 m, color negro, Microban®, tolerancia en longitud: ± 1,5 %, tolerancia de espesor: ±3,0 mm. Las coquillas se servirán cerradas longitudinalmente en largo estándar de 2 m., suministrándose abiertas longitudinalmente contra pedido.

**AF-13MM** m2 AF/Armaflex plancha en hoja, esp. aislamiento 13 mm
Plancha en hoja AF/Armaflex, de Armacell. Espesor de aislamiento 13 mm, longitud 2 m, anchura 0,5 m, color negro, Microban®, tolerancia en longitud: ±1,5 %, tolerancia del espesor: ±1,5 mm. Una plancha de 1 m2, puede ser sustituida por dos de 0,5 m2.

**ADH52010E** u Armaflex 520 adhesivo 1 l
Adhesivo Armaflex 520, de Armacell. 1 l.
