# Apertura lateral derecha sin hoja fija - de Manusa

- Propiedad del archivo: CONSTRUNARIO
- Formato: FIEBDC-3/2012
- Programa: Construnario Versión 3.51
- Fecha de los precios: 16/12/2013
- Divisa: EUR

**S-P50HR-AMX** u Apertura lateral derecha sin hoja fija - de Manusa
PARA SOLICITAR PRESUPUESTO ENVIAR EL FORMULARIO SIGUIENTE: #formulariobc3# El formato de la respuesta a este formulario vendrá en PDF y en BC3, preparada para arrastrar y ser insertada en su proyecto directamente. Puerta hermética corredera MANUSA, con apertura lateral, de 1 hoja móvil, para hueco de medidas: alto…… mm ancho…… mm, con paso libre de…… mm de ancho, compuesta por los siguientes elementos: Operador modelo VISIO HERMÉTICO de Manusa, formado por: un grupo universal con dos motores trifásicos de corriente alterna alimentado a partir de una red monofásica 230v/50Hz (115V/60Hz en opción); encoder magnético de posición, velocidad y sentido de giro; panel electrónico de control con microprocesador de 16 bits, auto-supervisión de funcionamiento, y sistema de gestión de los motores con tecnología inverter y variación de voltaje y variación de frecuencia independiente (VVVF); transmisión "Direct Drive" mediante acoplo directo del motor a la correa de tracción (sin reductor); un sistema mecánico de caída de hoja completamente adaptable, permitiendo un desplazamiento de la hoja de 15 mm en vertical y 10 mm en horizontal para asegurar la estanqueidad del hueco; un sistema de baterías de emergencia para provocar la apertura o cierre de las hojas móviles en caso de fallo del suministro de corriente (configurable por el usuario); Los siguientes parámetros se pueden configurar de forma independiente: velocidad de apertura entre 0 y 100 cm/s por hoja; velocidad de cierre entre 15 y 40 cm/s; fuerza de cierre entre 40 y 150 N; pausa abierta; cierre temporizado; sensibilidad del radar interior y exterior, cierre automático tras apertura manual; longitud de carrera y apertura reducida. Todo ello alojado en un chasis de aluminio extruido de 175 mm de alto y 220 mm de profundidad. Fabricado según normas de aseguramiento de la calidad ISO 9001: 2000. Hoja corredera hermética emplomada P50 de Manusa, compuesta de un marco perimetral de 50 mm de grosor fabricado en perfil de aluminio extruído, y un interior con núcleo aislante de polisocianurato ( PIR ) de densidad 40Kg/m3 y exterior en chapa de acero inoxidable.Inserciones de plomo de 1 mm a ambas caras, para evitar el paso de radiaciones. Las caras exteriores son fáciles de limpiar, y están perfectamente enrasadas con el marco perimetral y la mirilla para evitar la acumulación de polvo y otras partículas. Conexión directa a tierra para descarga de la electricidad estática. Mirilla Cuadrada de 400x400x50 mm (opcional) con doble cristal montados en cámara y serigrafiado perimetral de color negro. Tirador manillón Manusa de superficie con forma tubular en acero inoxidable, para permitir el accionamiento manual de una hoja hérmetica. Tirador embutido Manusa para permitir el accionamiento manual de una hoja hérmetica. Marco de embocadura en hueco definitivo (MK40-2), a ambos lados, formado por perfiles verticales y horizontales forrados en acero inoxidable con unión entremarcos en chapa inoxidable. Pulsador de codo Manusa, para la activación de la apertura de la puerta. Especialmente diseñado para el uso en salas de quirófano y salas blancas. Fotocélulas de seguridad situadas en los laterales de la puerta. Interface MANUSA, que permite comunicar la puerta con elementos de gestión externos (opcional).
