# EFL - Portabridas embridada - Ø 160/150 - de Masa

- Propiedad del archivo: CONSTRUNARIO
- Formato: FIEBDC-3/2012
- Programa: Construnario Versión 3.51
- Fecha de los precios: 14/02/2018
- Divisa: EUR

**615421** u EFL - Portabridas embridada - Ø 160/150 - de Masa
Precio: 202.90
- Presión de servicio máxima admisible 16 bar (agua)/ 5 bar (gas) Adaptador de brida y brida conformada en una única pieza con inserción metálica para prevenir la fluencia del PE. Extremo macho para uso con manguitos FRIALEN UB ó MB. Dimensiones de brida según DIN 2501, Parte 1. Se necesitan arandelas adicionales.
