# W 45º - Codo 45º - Ø 40 - de Masa

- Propiedad del archivo: CONSTRUNARIO
- Formato: FIEBDC-3/2012
- Programa: Construnario Versión 3.51
- Fecha de los precios: 14/07/2017
- Divisa: EUR

**612094** u W 45º - Codo 45º - Ø 40 - de Masa
Precio: 6.94
- Presión de servicio máxima admisible 16 bar (agua)/10 bar (gas). Con resistencia calefactora vista para una transmisión óptima del calor, con gran profundidad de inserción, con zonas de soldadura extra anchas así como zonas frías para evitar el flujo de material fundido en los extremos y en el centro. Posibilita una ejecución sin dispositivos de sujeción-alineadores.
