# Collarín para PVC y PE - DN 315 1 1/2" - de Masa

- Propiedad del archivo: CONSTRUNARIO
- Formato: FIEBDC-3/2012
- Programa: Construnario Versión 3.51
- Fecha de los precios: 19/02/2018
- Divisa: EUR

**666315112004** u Collarín para PVC y PE - DN 315 1 1/2" - de Masa
Precio: 110.03
- Cuerpo superior e inferior en fundición dúctil - EN-GJS-500 -7 DIN EN 1563 (Equiv.GGG 50) - Recubrimiento epoxi = 250 micras - Juntas EPDM con cinco juntas tóricas integradas con marca CE - Tornillos: acero A2
