# Bomba de calor aire-agua para climatización y producción de ACS. 30AWH006X

- Propiedad del archivo: CONSTRUNARIO
- Formato: FIEBDC-3/2012
- Programa: Construnario Versión 3.40
- Fecha de los precios: 06/02/2014
- Divisa: EUR

**30AWH006X** u Bomba de calor aire-agua para climatización y producción de ACS. 30AWH006X
Bomba de calor aire-agua para climatización y producción de ACS. Inverter. Con kit hidrónico. 230-1-50. R410a. Garantía: Total CMS. Puesta en Marcha no Incluida. Datos en las condiciones Eurovent LCP/A/CHF* Capacidad calorífica nominal(kW): 5,8 Consumo(kW): 1,37 COP(kW/kW): 4,24 Clase Eurovent, calefacción: A Capacidad frigorífica nominal(kW): 7,0 Consumo(kW): 1,92 EER(kW/kW): 3,66 Clase Eurovent, refrigeración: B Datos en las condiciones Eurovent LCP/A/AC** Capacidad calorífica nominal(kW): 5,8 Consumo(kW): 1,90 COP(kW/kW): 3,06 Clase Eurovent, calefacción: B Capacidad frigorífica nominal(kW): 4,7 Consumo(kW): 1,60 EER(kW/kW): 2,95 Eficiencia a carga parcial ESEER(kW/kW): 4,6 Clase Eurovent, refrigeración: B Capacidad calorífica nominal, aplicaciones con radiador***(kW): 5,6 Consumo(kW): 2,16 COP(kW/kW): 2,58 Peso en funcionamiento Unidad sin módulo hidrónico(kg): 58 Unidad con módulo hidrónico(kg): 61 Refrigerante: R-410A Compresor: DC dual rotativo Válvula de expansión: PMV Circuito hidrónico Volumen neto de agua(l): 0,8 Volumen del depósito de dilatación(l): 2 Presión de funcionamiento máxima del lado del agua(kPa): 300 Caída de presión del agua, versión X (CHF)(kPa): 9,5 Presión estática disponible, versión H (AC)(kPa): 43 Conexiones de agua, entrada/salida (gas MPT)(pulg.): 1 Ventiladores: Ventiladores axiales Cantidad/diámetro(mm): 1/495 Número de palas: 3 Niveles sonoros: Nivel de potencia sonora, calefacción****(dB(A)): 62 Nivel de potencia sonora, refrigeración†(dB(A)): 64 Nivel de presión sonora, calefacción****(dB(A)): 42 Nivel de presión sonora, refrigeración†(dB(A)): 44 El factor de ensuciamiento del intercambiador de calor de agua es 0 (m2 K)/W para todas las condiciones. * Condiciones estándar Eurovent LCP/A/CHF Eurovent en el modo de calefacción: temperatura del agua de entrada/salida del intercambiador de calor de agua 30°C/35°C, temperatura del aire exterior 7°C bulbo seco (bs)/6°C bulbo húmedo (bh). Condiciones estándar Eurovent LCP/A/CHF en el modo de refrigeración: temperatura del agua de entrada/salida del intercambiador de calor de agua. 23°C/18°C, temperatura del aire exterior 35°C. ** Condiciones estándar Eurovent LCP/A/AC en modo de calefacción: temperatura del agua de entrada/salida del intercambiador de calor de agua. 40°C/45°C, temperatura del aire exterior 7°C bs/6°C bh. Condiciones estándar Eurovent LCP/A/AC en modo de refrigeración: temperatura del agua de entrada/salida del intercambiador de calor de agua. 12°C/7°C, temperatura del aire exterior 35°C. *** Condiciones en el modo de calefacción: temperatura de entrada/salida del agua 55°C/a, temperatura del aire exterior 7°C bs/6°C bh. Prestaciones medidas de acuerdo con la norma EN 14511. **** Basado en las condiciones siguientes: temperatura de entrada/salida del agua 35°C/30°C, temperatura del aire exterior 7°C. † Basado en las condiciones siguientes: temperatura de entrada/salida del agua 12°C/7°C, temperatura del aire exterior 35°C. Nota: El nivel de presión sonora se mide en un campo hemisférico a 4 m de distancia de la unidad.
