# PNG 382 - Los pasillos de seguridad de Automatic Systems

- Propiedad del archivo: CONSTRUNARIO
- Formato: FIEBDC-3/2012
- Programa: Construnario Versión 3.30
- Fecha de los precios: 07/05/2014
- Divisa: EUR

**C1013AUT-1112** PNG 382 - Los pasillos de seguridad de Automatic Systems
Permite un control antifraude elevado en ambos sentidos de paso. Ofrece una relación óptima entre comodidad de paso y altura. Ventajas Seguridad: . Sistema eficaz para la detección electrónica de intrusos . Obstáculos retráctiles que permiten cerrar rápidamente el pasillo . Altura de obstáculos de hasta 1,9m . Bloqueo mecánico resistente al esfuerzo Protección de los usuarios: . Control permanente del movimiento del obstáculo . Elementos físicos de protección contra el atrapamiento de los dedos o contra los impactos . En caso de emergencia, liberación automática del paso por energía mecánica intrínseca Fiabilidad: . 40 años de experiencia, 90 millones de usuarios diarios . Mecanismo en funcionamiento en más de 10.000 pasillos en el transporte público . Tercera generación de obstáculos retráctiles . Largo ciclo de vida y costes de explotación reducidos Principales segmentos del mercado a que se dirige el producto: . Bancos y compañias de seguros . Dependencias gubernamentales e institucionales . Edificios de oficinas, sedes sociales, sedes administrativas... . Escuelas, universidades y colegios . Zonas sensibles : militares, nucleares, farmacéuticas, centros de cálculo... . Aeropuertos Se puede combinar con las PMD 337.
