# ClO2 600 - de Culligan

- Propiedad del archivo: CONSTRUNARIO
- Formato: FIEBDC-3/2012
- Programa: Construnario Versión 3.51
- Fecha de los precios: 22/11/2023
- Divisa: EUR

**00760119CLG** u ClO2 600 - de Culligan
- Producción máxima (g/h): 640 - Máxima presión (bar): 7 - Potencia absorbida (W): 100 El dióxido de cloro es un desinfectante en el agua, altamente eficaz contra todo tipo de gérmenes y agentes patógenos como las bacterias de Legionella. El dióxido de cloro también destruye las biopelículas, eliminando así la fuente de alimento de los microorganismos y por lo tanto la prevención de su formación. Además de su poder desinfectante es independiente del nivel de pH del agua. Los generadores de dióxido de cloro ClO2 utilizan ácido clorhídrico (HCl) al 9% y Clorito Sódico (NaClO2) al 7% para producir dióxido de cloro de una manera segura y mediante un método totalmente controlado. El rango de producción que pueden generar sus diferentes modelos van desde los 35 g/h hasta los 640 g/h. La unidad se compone de un sistema de dos bombas dosificadoras que controla la concentración de producto químico y dilución en agua mediante sensores de caudal. La producción de ClO2 está controlada por un completo microprocesador con una pantalla alfanumérica LCD y un sistema de alarma. La dosificación puede realizarse manualmente o automáticamente mediante señales externas analógicas o de impulsos. El reactor y sensores de control para la dosificación se encuentran montados en panel junto al panel de control. El generador viene completamente ensamblado sobre panel de polietileno resistente frente a la corrosión. La unidad contiene todos los componentes necesarios para facilitar la instalación, incluyendo: válvulas y tuberías de succión, niveles de mínima, etc.
