# Filtro Hi-Flo 6 UR 2120 Twin - de Culligan

- Propiedad del archivo: CONSTRUNARIO
- Formato: FIEBDC-3/2012
- Programa: Construnario Versión 3.51
- Fecha de los precios: 22/11/2023
- Divisa: EUR

**00760682CLG** u Filtro Hi-Flo 6 UR 2120 Twin - de Culligan
- Caudal min/máx (m3/h): 174 / 290 - T. contacto mín/máx (min): 2,3 / 1,4 - Caída máxima de presión (bar): 0,3 - Conexiones In/Out: 6" - Caudal BW (m3/h): 114 - Caudal CR (m3/h): 172,6 Los filtros automáticos Culligan Hi-Flo cubren todas las necesidades de filtración tanto mecánica como fisico-química dependiendo de las capas filtrantes. El Cullar, se utiliza para eliminar indeseables colores, olores o sabores. • Están controlados por válvulas de diafragma que abren o cierran para dirigir el agua de forma independiente según la fase de funcionamiento. Un programador electrónico activa un distribuidor hidráulico que cierra o abre las válvulas. • Fases del filtro controladas mediante el controlador electrónico a través del distribuidor hidráulico y los caudales de dichas fases por reguladores de flujo: • Durante la fase de servicio el agua de entrada atraviesa las capas de filtración de un modo descendente. • Durante el contralavado (backwash) el agua fluye de forma ascendente atravesando las capas filtrantes y descarga a los minerales de las impurezas o residuos filtrados, que son eliminados al desagüe. És activado por el programador electrónico, aunque también puede activarse de forma manual. • La fase de lavado se efectúa en equicorriente, para resituar los minerales y dejar al filtro en las condiciones iniciales. • Material del tanque: acero • Protección interior tanque: pintura epoxi
