# Separador universal terminado en punta para hormigón Pyramidis - de Jombar

- Propiedad del archivo: CONSTRUNARIO
- Formato: FIEBDC-3/2012
- Programa: Construnario Versión 3.51
- Fecha de los precios: 25/04/2019
- Divisa: EUR

**PY030** u Separador universal terminado en punta para hormigón Pyramidis - de Jombar
Precio: 144.25
Separador universal terminado en punta para hormigón Pyramidisde Jombar Termoplásticos. Altura 30. Varillas: 5-6 mm Material: polipropileno. Color: gris. Varillas: 5-6 mm Peso: 2,9 Saco de 2.500 unidades. Separador universal terminado en punta, perfectamente ajustable al punto de cruce de las redes electro-soldadas (mallazo).
