# Big Box surtido de tiras de tres calzos de Jombar Termoplásticos - de Jombar

- Propiedad del archivo: CONSTRUNARIO
- Formato: FIEBDC-3/2012
- Programa: Construnario Versión 3.51
- Fecha de los precios: 25/04/2019
- Divisa: EUR

**0090010** u Big Box surtido de tiras de tres calzos de Jombar Termoplásticos - de Jombar
Precio: 57.10
Big Box surtido de tiras de tres calzos de Jombar Termoplásticos Ancho: 10 mm Ancho: 10 mm Unidades caja: 1000 Contenido: - 250 tiras de tres calzos de 10x5 mm. - 250 tiras de tres calzos de 10x4 mm. - 250 tiras de tres calzos de 10x3 mm. - 250 tiras de tres calzos de 10x2 mm.
