# Ángulo interno y externo a presión, referencia ED/Q60EB de la serie QUADEC-EB/ED de Schlüter®. Medidas: 6mm, acero inox. cepillado

- Propiedad del archivo: CONSTRUNARIO
- Formato: FIEBDC-3/2012
- Programa: Construnario Versión 3.51
- Fecha de los precios: 28/10/2022
- Divisa: EUR

**PSLUEDQ60EB** u Ángulo interno y externo a presión, referencia ED/Q60EB de la serie QUADEC-EB/ED de Schlüter®. Medidas: 6mm, acero inox. cepillado
Precio: 5.38
Schlüter®-QUADEC-EB/ED - Ángulo interno-externo, a presión, 6mm, acero inox. cepillado Código EAN: 4011832117923
