# Schlüter®-TROBA-LINE-TLGR-E - Canaleta c/base cerrada c/rejilla, 0, 75m x 110mm x 40mm, acero inox. pulido

- Propiedad del archivo: CONSTRUNARIO
- Formato: FIEBDC-3/2012
- Programa: Construnario Versión 3.51
- Fecha de los precios: 28/10/2022
- Divisa: EUR

**PSLUTLG4REP11075** u Schlüter®-TROBA-LINE-TLGR-E - Canaleta c/base cerrada c/rejilla, 0, 75m x 110mm x 40mm, acero inox. pulido
Precio: 213.96
Schlüter®-TROBA-LINE-TLR-E es una canaleta de drenaje con una rejilla de acero inoxidable pulido, que puede ser instalado junto a las puertas en balcones y terrazas, para así evitar agua estancada. También es apto como canaleta de drenaje en grandes superficies. Código EAN: 4011832083556
