# Schlüter®-KERDI-BOARD-ZSD - Taco de percusión (25 ud.), 9cm

- Propiedad del archivo: CONSTRUNARIO
- Formato: FIEBDC-3/2012
- Programa: Construnario Versión 3.51
- Fecha de los precios: 28/10/2022
- Divisa: EUR

**PSLUKBZSD90E** u Schlüter®-KERDI-BOARD-ZSD - Taco de percusión (25 ud.), 9cm
Precio: 23.09
Schlüter®-KERDI-BOARD-ZSD son tacos de percusión de acero galvanizado o acero inoxidable para la fijación mecánica adicional de Schlüter®-KERDI-BOARD al soporte. Código EAN: 4011832110139
