# Schlüter®-BARA-RKL - Perfil vierteaguas, al. lacado, 2, 5m x 40mm, gris medium

- Propiedad del archivo: CONSTRUNARIO
- Formato: FIEBDC-3/2012
- Programa: Construnario Versión 3.51
- Fecha de los precios: 28/10/2022
- Divisa: EUR

**PSLURKL40PG** m Schlüter®-BARA-RKL - Perfil vierteaguas, al. lacado, 2, 5m x 40mm, gris medium
Precio: 46.94
Schlüter®-BARA-RKL es un perfil vierteaguas con aperturas de desagüe de aluminio lacado. Es apto para la colocación de baldosas de gran formato sobreelevadas o sobre grava / gravilla. Código EAN: 4011832088728
