# Set de conexión distribuidor Ø 14 mm, referencia BTHV 11 AS 14 de la serie BEKOTEC-THERM-HV/AS de Schlüter®. Para 11 circuitos de calefacción

- Propiedad del archivo: CONSTRUNARIO
- Formato: FIEBDC-3/2012
- Programa: Construnario Versión 3.51
- Fecha de los precios: 28/10/2022
- Divisa: EUR

**BTHV11AS14** u Set de conexión distribuidor Ø 14 mm, referencia BTHV 11 AS 14 de la serie BEKOTEC-THERM-HV/AS de Schlüter®. Para 11 circuitos de calefacción
Precio: 138.69
Schlüter-BEKOTEC-THERM-HVT/DE es un distribuidor de circuito (DN 25) de acero inoxidable, que dispone de unas barras en las que se colocan los tubos del circuito de impulsión y de retorno. Diámetro caudalímetro 35 mm. También se incluyen dos soportes de sujeción adaptables a los armarios distribuidores de Schlüter, que incorporan un dispositivo aislante acústico, así como un set para su montaje en la pared. En el set están integrados y premontados: • Caudalímetro instalado en el circuito de impulsión con escala medidora transparente, que permite regular el suministro entre 0,5 y 3,0 litros por minuto. • Termómetro integrado, se puede montar en ambos lados. • Válvula de termostato que permite regular cada circuito calefactor de forma manual; adaptable a las electroválvulas de Schlüter. • Dispositivo de extracción de aire manual en latón niquelado individual para circuito de impulsión y de retorno. • Llave de paso 1/2" (DN 15), con dispositivo de apertura girable, fabricada en latón niquelado. • Tapones laterales de 3/4" (DN 20) fabricados en latón niquelado. • Dispositivo de conexión del distribuidor de circuitos con tuerca de cierre hermético 1" (DN 25). • Salidas de circuito situadas a una distancia de 50 mm, con una boquilla de conexión 3/4" (DN 20) de forma cónica adaptable a las roscas de Schlüter. Código EAN: 4011832178207
