# Puerta corredera de una hoja de la serie Pure Trésor de Scrigno. Anchura 600 a 801. Altura 1800 a 2100 mm Imprimación

- Propiedad del archivo: CONSTRUNARIO
- Formato: FIEBDC-3/2012
- Programa: Construnario Versión 3.51
- Fecha de los precios: 08/03/2021
- Divisa: EUR

**BTS04001_6IM1** u Puerta corredera de una hoja de la serie Pure Trésor de Scrigno. Anchura 600 a 801. Altura 1800 a 2100 mm Imprimación
Precio: 369.00
Las puertas están hechas de paneles de nido de abeja con marco de abeto articulado (con madera extra maciza en la versión de fresno) y una hoja de acabado de MDF (con chapa de madera añadida en la versión de fresno). Las puertas tienen un espesor de 40 mm. Las tiras de las puertas se suministran con espesores de 90 a 415 mm bajo pedido. Los cepillos antipolvo y las tiras de sellado de bordes están disponibles en colores para combinar con el color RAL solicitado.
