# Premarco para puerta corredera, referencia 38227 de la serie Essential L2 de Scrigno. 1 Hoja. Cartón Yeso 600x2000

- Propiedad del archivo: CONSTRUNARIO
- Formato: FIEBDC-3/2012
- Programa: Construnario Versión 3.51
- Fecha de los precios: 11/01/2021
- Divisa: EUR

**SCR38227** u Premarco para puerta corredera, referencia 38227 de la serie Essential L2 de Scrigno. 1 Hoja. Cartón Yeso 600x2000
Precio: 511.00
Premarco metálico de chapa de aluzinc modelo "SCRIGNO GOLD ESSENTIAL ", con un hueco interior de 54/69 mm para pared interior divisoria de cartón-yeso formada de perfiles de 75/100 mm con un grosor total acabado de 100/125 mm, idóneo para alojar en su interior una puerta (modelo de una hoja) o dos puertas (modelo de dos hojas) corredera/s, rígida/s, empotrada/s, con un peso máximo por unidad de 120 kg; dotado de unos perfiles especiales de aluminio (que se pueden pintar) que aseguran una imagen de continuidad con la pared al evitar la necesidad de instalar cualquier tipo de marco visible. Medidas de las luces de paso: ............... cm x ............... cm. El premarco original Scrigno siempre se suministra acompañado de un certificado de Autenticidad y una Garantía de por vida sobre los componentes del armazón para interior fabricados con chapa de Aluzinc. Scrigno S.p.A. ha sometido algunos modelos de premarcos para interior a una serie de pruebas voluntarias, efectuadas por el Istituto Giordano, con el fin de certificar sus prestaciones. Concretamente sobre el sistema de deslizamiento de Scrigno Gold (guía y carro) se han realizado “Tests mecánicos sobre accesorios para puertas correderas” de acuerdo con la norma UNI EN 1527:2000. Para más información puede consultarse el informe “Relazione Test” del Istituto Giordano de 8/9/2006.
