# Puerta corredera dos hojas cristal bronce de Scrigno. Ancho de luz de paso: 1600 mm. Altura: de 2401 a 211200mm

- Propiedad del archivo: CONSTRUNARIO
- Formato: FIEBDC-3/2012
- Programa: Construnario Versión 3.51
- Fecha de los precios: 16/03/2021
- Divisa: EUR

**AVVB0502_83** u Puerta corredera dos hojas cristal bronce de Scrigno. Ancho de luz de paso: 1600 mm. Altura: de 2401 a 211200mm
Precio: 1188.00
Scrigno completa toda su oferta de productos presentando su gama de puertas de vidrio. La gama ofrece dos modelos diferentes: Acqua, para puertas correderas (disponible tanto para la serie Scrigno Base como para la serie Essential) En estas soluciones, la puerta se convierte concretamente en un componente esencial de los muebles, reduciendo ex-profeso los perfiles de aluminio para destacar aún más el vidrio, aportando coloridos neutros y de estilo moderno, adaptado a los diferentes diseños del mobiliario.
