# Grifo temporizado electrónico, activación por contacto, modelo Touch E de Stern. Transformador de 9V

- Propiedad del archivo: CONSTRUNARIO
- Formato: FIEBDC-3/2012
- Programa: Construnario Versión 3.51
- Fecha de los precios: 28/10/2021
- Divisa: EUR

**225200** u Grifo temporizado electrónico, activación por contacto, modelo Touch E de Stern. Transformador de 9V
Grifo temporizado electrónico, activación por contacto, modelo Touch E de Stern. Transformador de 9V Instalación Montado sobre lavabo o encimera Fuente de alimentación • Pila alcalina de 9V • Transformador de 9V Presión de agua recomendada 0.5-8.0 bar / 7.0-116.0 PSI Suministro de agua Fría o premezclada (1 agua) Flujo de agua 6 LPM / 1.58 GPM - SSR PCA stream Opcional bajo pedido 4 LPM / 1 GPM ; 3 LPM / 0.8 GPM 1.89 LPM / 0.5 GPM ; 1.3 LPM 0.35 GPM - PCA spray Temperatura del agua 70°C máx Grifo temporizado electrónico, activación por contacto mediante tecnología piezoeléctrica, para agua fría y premezclada. Versiones disponibles con pila o transformador tiempo de flujo de agua de 8 segundos modificables en sitio.
