# Bomba de calor básica, referencia 23212/1 ecoGEO-EH B1 de Ecoforest. Potencia: 3-12 kW. Trifásica: 230V. Con resistencia. ACS, calefacción - de Ecoforest

- Propiedad del archivo: CONSTRUNARIO
- Formato: FIEBDC-3/2012
- Programa: Construnario Versión 3.51
- Fecha de los precios: 28/02/2024
- Divisa: EUR

**232121_ECF** u Bomba de calor básica, referencia 23212/1 ecoGEO-EH B1 de Ecoforest. Potencia: 3-12 kW. Trifásica: 230V. Con resistencia. ACS, calefacción - de Ecoforest
Precio: 8440.00
Inverter Copeland Scroll , se adapta a las necesidades reales de la vivienda. Rendimientos estacionales elevados. Potencia de 2,5 a 12 kW. Con resistencia eléctrica configurable en 2/4/6 kW, para modo fallo o modo apoyo. Control de recirculación de ACS Control calentamiento vaso de piscina Gestión de hasta 4 grupos de impulsión, 4 temperaturas diferentes. Acceso web por medio del Easynet. Compatible con sistemas domóticos, ModBUS y BACnet Software y estrategias de control propias ECOFOREST. Posibilidad de conectar hasta 3 unidades en cascada. Medidores de consumos y rendimientos (diario, mensual y anual). Trifásica, 400V/50-60 Hz AlxAnxF: 1060 x 600 x 710 mm
