# Bomba de calor ecoGeo+ EH, referencia 91032 de Ecoforest, C3. Con resistencia eléctrica de apoyo - de Ecoforest

- Propiedad del archivo: CONSTRUNARIO
- Formato: FIEBDC-3/2012
- Programa: Construnario Versión 3.51
- Fecha de los precios: 28/02/2024
- Divisa: EUR

**91032_ECO** u Bomba de calor ecoGeo+ EH, referencia 91032 de Ecoforest, C3. Con resistencia eléctrica de apoyo - de Ecoforest
Precio: 8840.00
La nueva bomba de calor geotérmica ecoGEO+ PRO es la primera bomba de calor geotérmica con refrigerante natural sin limitaciones para su instalación en interiores, el refrigerante natural (R290 o propano) tiene mucha ventajas entre las que podemos destacar:
