# Panel fibra-yeso de 13 mm de Teznocuber. Espesor: 10-30-16

- Propiedad del archivo: CONSTRUNARIO
- Formato: FIEBDC-3/2012
- Programa: Construnario Versión 3.51
- Fecha de los precios: 13/01/2022
- Divisa: EUR

**FY10301613** m2 Panel fibra-yeso de 13 mm de Teznocuber. Espesor: 10-30-16
Panel fibra-yeso de 13 mm de Teznocuber. Espesor: 10-30-16 Características Cara superior Aglomerado hidrófugo 16 / 19 mm. Núcleo corcho / fibra de madera / grafito / poliestireno extruido / poliestireno expandido / lana de roca 30 / 40 / 50 / 60 / 80 / 100 / 120 / 140 / 160 / 180 / 200 mm Cara vista Fibra Yeso / Cartón Yeso 10 / 13 mm. Clasificaciones Acústica Aislamiento a ruido aéreo: 33,5 dba Rw (C, Ctr)=33 (-1,-3) Fuego Fuego Clasificación a fuego: Bs1d0 Permeabilidad al agua µ Factor de resistencia a la difusión de vapor de agua (µ): Seco 5 / Húmedo 5 Medidas disponibles: 2490x600: 2990x612
