# Fancoil de fondo reducido, modelo JOLLY TOP 500-I VN, referencia 2CO9A3I0 de Ferroli. Potencia frigorífica: 4,3 kW. Sin mueble

- Propiedad del archivo: CONSTRUNARIO
- Formato: FIEBDC-3/2012
- Programa: Construnario Versión 3.51
- Fecha de los precios: 27/01/2023
- Divisa: EUR

**2CO9A3I0** u Fancoil de fondo reducido, modelo JOLLY TOP 500-I VN, referencia 2CO9A3I0 de Ferroli. Potencia frigorífica: 4,3 kW. Sin mueble
Características • Motor eléctrico es del tipo DC sin escobillas, con regulación contínua de la velocidad y elevada eficiencia, directamente acoplado al ventilador (JOLLY TOP I). • Filtro de aire de fácil extracción y limpieza. • Conexiones hidráulicas en el lado izquierdo (visto de frente). Es posible rotar la bateria para realizar la instalación con conexiones hidráulicas a la derecha. • Amplia gama de accesorios de control, tanto integrados en el mueble como en pared.
