# Bomba de calor monobloc inverter Omnia M 3.2 12, referencia 2CP000EF de Ferroli. CC (Kw) 12 - HC (Kw) 12,1

- Propiedad del archivo: CONSTRUNARIO
- Formato: FIEBDC-3/2012
- Programa: Construnario Versión 3.51
- Fecha de los precios: 27/01/2023
- Divisa: EUR

**2CP000EF** u Bomba de calor monobloc inverter Omnia M 3.2 12, referencia 2CP000EF de Ferroli. CC (Kw) 12 - HC (Kw) 12,1
• Bomba de calor aire-agua Monobloc. • Diseñadas para instalaciones de climatización (calefacción y/o refrigeración) y producción de Agua Caliente Sanitaria (ACS) mediante accionamiento de una válvula de 3 vías (externa al equipo. No incluida). • Capacidad para producción de agua caliente hasta 65ºC. El equipo puede proporcionar agua a 60ºC con temperatura exterior de hasta -15ºC. • Compresor DC Inverter que permite modulación desde el 30% al 120% de la capacidad nominal del equipo. • Compresor DC Inverter, válvula de expansión electrónica, ventiladores DC brushless axiales. • Batería exterior con tratamiento anticorrosión (aletas de aluminio hidrofílico). • Kit hidráulico incluido en interior del equipo con todos los elementos necesarios para una rápida y segura instalación. • Bomba modulante electrónica (motor brushless DC), flujostato, vaso de expansión, etc.; no incluye depósito de inercia. • Se suministra de serie con el equipo un filtro de agua Y (montaje a cargo del instalador). • Capacidad para integrarse con otros sistemas complementarios de producción de agua caliente, como puede ser una caldera o resistencia eléctrica. • Dispone de sonda de temperatura exterior para realizar un control climático que permite ajustar la temperatura de impulsión de agua en función de la temperatura exterior. • Se suministra de serie con el equipo una sonda de temperatura, para instalar en el depósito de ACS (depósito ACS no incluido en el suministro). • Alimentación monofásica. • Accesorios disponibles: Resistencia eléctrica de apoyo de 3kW (externa), y sonda de temperatura.
