# 0055 Boquilla para gas y agua caliente INOX 1"x32 - De Genebre

- Propiedad del archivo: CONSTRUNARIO
- Formato: FIEBDC-3/2012
- Programa: Construnario Versión 3.51
- Fecha de los precios: 02/05/2022
- Divisa: EUR

**GEN0055 06** u 0055 Boquilla para gas y agua caliente INOX 1"x32 - De Genebre
Precio: 2.48
Boquilla inoxidable. Boquilla inoxidable de refuerzo para la utilización de racores en gas y agua caliente. Medida 1"X32. Código EAN: 8428381000792
