# Válvula reductora de presión pilotada, referencia 2275 04 de Genebre. 1/2'' - De Genebre

- Propiedad del archivo: CONSTRUNARIO
- Formato: FIEBDC-3/2012
- Programa: Construnario Versión 3.51
- Fecha de los precios: 28/04/2022
- Divisa: EUR

**GEN2275 04** u Válvula reductora de presión pilotada, referencia 2275 04 de Genebre. 1/2'' - De Genebre
Precio: 1543.90
Extremos bridados según EN 1092-1 PN25. Construcción: Acero al Carbono 1.0619 (WCB). Presión de entrada máxima 25 bar. Presión de salida desde 0,5 a 12 bar. Temperatura máxima de trabajo 260ºC. Código EAN: 8434055026807
