# Válvula de retención extremos soldar, referencia 2935 06 de Genebre. 3' - De Genebre

- Propiedad del archivo: CONSTRUNARIO
- Formato: FIEBDC-3/2012
- Programa: Construnario Versión 3.51
- Fecha de los precios: 28/04/2022
- Divisa: EUR

**GEN2935 11** u Válvula de retención extremos soldar, referencia 2935 06 de Genebre. 3' - De Genebre
Precio: 367.68
Válvula retención extremos soldar. Cuerpo acero inox. Aisi 304. Cierre epdm. Junta silicona. Extremos soldar. Pulido sanitario. Presión máx. De trabajo 10 bar. Temp. Máx. 95ºC. Medida 3". Código EAN: 8428381220008
