# 4021 Electroválvula Acción indirecta 2 vías 1" - De Genebre

- Propiedad del archivo: CONSTRUNARIO
- Formato: FIEBDC-3/2012
- Programa: Construnario Versión 3.51
- Fecha de los precios: 02/05/2022
- Divisa: EUR

**GEN4021 06 00** u 4021 Electroválvula Acción indirecta 2 vías 1" - De Genebre
Precio: 146.78
Electroválvula 2 vías normalmente abierta. Acción indirecta. Cuerpo latón une-en 12165. Piloto mando acero inox. Bobina 8w ref. 4808. Membrana buna (bajo demanda vitón). Voltajes: C.A.: 24-48-110-220 50/60 hz. C.C.: 12-24. 1". Código EAN: 8428381010807
