# Válvula de esfera 2 piezas bridada, con actuador mecánico, referencia 5525 12 81 de Genebre. 4' GN-45/S4 - De Genebre

- Propiedad del archivo: CONSTRUNARIO
- Formato: FIEBDC-3/2012
- Programa: Construnario Versión 3.51
- Fecha de los precios: 28/04/2022
- Divisa: EUR

**GEN5525 12 81** u Válvula de esfera 2 piezas bridada, con actuador mecánico, referencia 5525 12 81 de Genebre. 4' GN-45/S4 - De Genebre
Precio: 906.71
Válvula esfera 2 piezas: cuerpo: gg-25 esfera y eje: inox. Aisi 304 asientos y juntas: ptfe. Juntas tóricas eje: fkm (vitón) extremos: bridas din pn-16 longitud: din 3202 f4 1/2" a 4" f5 5" a 8" actuador neumático GN-45/S4 medida 4". Código EAN: 8428381190653
