# 5529 Válvula esfera 2 piezas bridada 3" GNP-300/S5 - De Genebre

- Propiedad del archivo: CONSTRUNARIO
- Formato: FIEBDC-3/2012
- Programa: Construnario Versión 3.51
- Fecha de los precios: 28/04/2022
- Divisa: EUR

**GEN5529 11 160** u 5529 Válvula esfera 2 piezas bridada 3" GNP-300/S5 - De Genebre
Precio: 1717.55
Válvula esfera 2 piezas: const.: inox. Aisi 316 asientos y juntas: ptfe. + fv juntas tóricas eje: fkm (vitón) extremos: bridas din pn-40 longitud: din 3202 f4 1/2" a 4" f5 5" a 8" actuador neumático GNP-300/S5 medida 3". Código EAN: 8428381235361
