# Caja metálica para colectores componibles, referencia 72606 80 02 de Genebre. 800x500 - De Genebre

- Propiedad del archivo: CONSTRUNARIO
- Formato: FIEBDC-3/2012
- Programa: Construnario Versión 3.51
- Fecha de los precios: 02/05/2022
- Divisa: EUR

**GEN72606 80 02** u Caja metálica para colectores componibles, referencia 72606 80 02 de Genebre. 800x500 - De Genebre
Precio: 111.17
Caja de inspección con suerpo de acero galvanizado. Tapa extraible de material plástico pintable. Con guías móviles. Profundidad regulable 80 - 150 mm. Código EAN: 8434055013227
