# Válvula de esfera, referencia 00003 de la serie Tajo 2000 de Arco. Hembra-hembra. 1/4hx1/4h. Cromo

- Propiedad del archivo: CONSTRUNARIO
- Formato: FIEBDC-3/2012
- Programa: Construnario Versión 3.51
- Fecha de los precios: 11/05/2022
- Divisa: EUR

**ARC00003** u Válvula de esfera, referencia 00003 de la serie Tajo 2000 de Arco. Hembra-hembra. 1/4hx1/4h. Cromo
Marca: ARCO Modelo: TAJO 2000 Válvula de corte a elementos terminales de la instalación. Cuerpo fabricado en latón europeo CW617N acabado cromado. Eje en latón europeo CW614N acabado niquelado. Presión nominal: 50 bar, presión de ensayo: 75 bar, rango de temperatura: -20ºC hasta 140ºC excluyendo congelación, fluido: agua potable, agua caliente sanitaria y aire comprimido. Conexión 1/4" hembra-hembra, con mando palanca inox. Código EAN: 8428519046142
