# Caja de distribución IP40 superficie, referencia GPS24PO de IDE. 1x24 módulos. Puerta opaca - de IDE Electric

- Propiedad del archivo: CONSTRUNARIO
- Formato: FIEBDC-3/2012
- Programa: Construnario Versión 3.51
- Fecha de los precios: 19/01/2023
- Divisa: EUR

**GPS24PO** u Caja de distribución IP40 superficie, referencia GPS24PO de IDE. 1x24 módulos. Puerta opaca - de IDE Electric
Precio: 47.59
Grado de protección IP40 Resistencia al impacto IK08 Resistencia al hilo incandescente 650 ºC Rango de temperatura ambiente -25 ºC / +40 ºC Tensión máxima de empleo 1000 V AC / 1500 V DC Doble aislamiento Clase II Código EAN: 8431044174013
